# BIB_Kloster_Waldsassen
Angebotsaufforderung (GAEB DA XML 3.3, DA83)
Projekt: 2023-24
Währung: EUR
Erstellt mit: GXML Toolbox V3.3 R20220330, ORCA AVA 27 27.00.00, 07.05.2026

## Beschreibung der Maßnahme
Beschreibung der Maßnahme
Die Zisterzienserinnen Abtei Waldsassen plant die Generalsanierung und Neuausrichtung der Stiftsbibliothek Waldsassen. Im Rahmen der Sanierung soll für eine verbesserte Präsentation der historischen Bibliothek und des lebendigen Klosters ein sog. "Dritter Ort" mit teils interaktiven Ausstellungsbereichen und einer multimedialen Präsentation geschaffen werden.

Die Herstellung der Barrierefreiheit sowie Verbesserungen für den Brandschutz sollen dabei ebenso erreicht werden.

Die Stiftsbibliothek war - neben dem Klostergarten - im 18. Jahrhundert das repräsentative Aushängeschild für die Größe und Bedeutung der barocken Abtei. Sie ist mit ihrer vollständig erhaltenen Ausstattung (Stuck, Malerei, Holzbildhauerei) einzigartig und bildet bis heute, zusammen mit der Stiftsbasilika, die wichtigste kulturelle Sehenswürdigkeit in Waldsassen und hat entsprechend viele Besucher.

Bislang noch unsaniert, sind umfangreiche Maßnahmen zur Restaurierung der Raumhülle, der Ausmalung und der hölzernen Ausstattung sowie für die notwendige technische Ausrüstung, den Brandschutz und die Barrierefreiheit zur langfristigen Erhaltung dieses Baudenkmals erforderlich.

Im Grundsatz handelt es sich um eine Modernisierung und behutsame Sanierung des Bestehenden.
Folgende Maßnahmen sind dabei vorgesehen:

Erdgeschoss:
- Neue Zugangssituation zur Bibliothek (Besucherlenkung)
- Verbesserung der Nutzbarkeit der Aula hinsichtlich, Akustik, Schallschutz, Beleuchtung, Sonnenschutz, Medientechnik

1. Obergeschoss:
- Schaffen einer Ausstellung für den "Dritten Ort"
- Schaffen eines barrierefreien Zugangs zur Bibliothek
Ziel ist es allen Besuchern die Möglichkeit zu geben, den Bibliothekssaal barrierefrei zu erreichen.
- Errichtung eines barrierefreien WCs im OG
- Schaffen eines zweiten baulichen Rettungswegs aus der Bibliothek
- Behutsame, denkmalgerechte Instandsetzung der Innenraumschale

Fenster Aula EG: Sanierung, fachgerechte Instandsetzung

Fenster Bibliothek OG: Die Originalverglasung wird ausgebaut und durch eine UV-/IR-Schutzverglasung als Einfachglas/ Bleiverglasung ersetzt.

Alle geplanten Maßnahmen wurden mit dem Landesamt für Denkmalpflege Bayern besprochen und abgestimmt. Im Zuge der Ausführung wird eine regelmäßige Einbindung und intensive Beteiligung des BLfD stattfinden.
Bereits bei den umfangreichen Voruntersuchungen waren RestauratorInnen für die verschiedenen Fachbereiche eingebunden. Auch baubegleitend werden FachrestauratorInnen tätig sein.

Lage
Adresse: Basilikaplatz 2, 95652 Waldsassen ǀ Landkreis Tirschenreuth ǀ Bezirk Oberpfalz

Die zu sanierenden und umzunutzenden Gebäudeteile (Bibliothek und der sogenannten Apothekerflügel) sind Teil der Klosteranlage der Zisterzienserinnen Abtei Waldsassen, direkt angebaut an die Basilika, im Zentrum von Waldsassen, zwischen Basilikaplatz im Norden und Brauhausstraße im Süden.

Der Innenhof kann teilweise für die Baustelleneinrichtung genutzt werden. Die Zufahrtsmöglichkeiten sind eng und nur über Basilikaplatz und Kirchenstraße möglich.
Eine Besichtigung der örtlichen Gegebenheiten wird empfohlen.

Gebäude
Das Gebäude ist denkmalgeschützt. Alle Arbeiten sind daher mit besonderer Vorsicht und Sorgfalt zu verrichten.

Die zu bearbeitenden Flächen befinden sich im EG und 1. OG des Bibliothekflügels sowie im 1.OG des im 90° Winkel dazu stehenden Apothekerflügels.

geplante Maßnahmen/ Konstruktion nach Kostengruppen:
Im Zuge der Bauausführung wird es aus sicherheitstechnischen Gründen notwendig, öffentliche Wege, Zugänge temporär zu sperren.

Das Gebäude bleibt während der Baumaßnahmen geöffnet.
Der Besuch der Bibliothek soll jederzeit für die Besucher möglich sein.
Alle Arbeiten finden bei laufendem Kloster- und Schulbetrieb in den angrenzenden Gebäudeteilen statt.

KGR 392 Gerüstarbeiten
Fassadengerüst für die Arbeiten an den historischen Fenstern von Aula und Bibliothek. Die Arbeiten im Bibliotheksbereich werden über Rollgerüste erledigt - hier sind keine Raumgerüste vorgesehen.

KGR 384 Rückbauarbeiten
Rückbau von leichten Trennwänden (GK und MW) um den historischen Raumzusammenhang wieder frei zu stellen.

KGR 312 Baumeisterarbeiten
Bei den Mauerwerksarbeiten handelt es sich um Mauerdurchbrüche, die neue Öffnungen im funktionalen Ablauf herstellen. Diese Arbeiten sind für die Gesamtstatik des Gebäudes untergeordnet.

KGR 314 Naturstein
Es werden historische Bodenbeläge nach Öffnungen für die Ausstellungsgestaltung wieder hergestellt, ebenso werden die Oberflächen des neuzeitlichen Treppenaufgangs aufgefrischt.

KGR 323 Außenputz- und Malerarbeiten
Im Zuge der Fenstersanierung wird die Fassade nach Abschluss der Arbeit einen neuen Anstrich nach Vorgaben des Denkmalschutzes erhalten, ggf. lockere Putzstellen, die durch die Sanierungsarbeiten entstanden sind, werden ertüchtigt.

KGR 323 Innenputz- und Malerarbeiten
Im Innenbereich sind behutsame Eingriffe bei den nichttragenden, neuzeitlichen Wänden erforderlich um das funktionale Gefüge zu verbessern, verstellte Raumeinheiten werden durch das Öffnen wieder erlebbar gemacht. Nach Abbruch von Wänden, Sanierung von Fenstern etc. werden in Teilbereichen Putzarbeiten notwendig. Die zu bearbeitende Räume erhalten einen neuen Anstrich nach denkmalpflegerischen Vorgaben.

KGR 323 Stuckarbeiten
Nach Abbruch von Innenwänden werden die Raumschalen im Gewölbe wieder einheitlich hergestellt. Hierzu sind Anpassungsarbeiten an den Bestand notwendig.

KGR 324 Fliesen- und Plattenarbeiten
Wandfliesen: In den Spritzwasserbereichen werden die Wände 2,00 m hoch gefliest.
Bodenbelag: Alle neuen Toilettenräume erhalten einen Fliesenbelag.

KGR 325 Estricharbeiten
Die Flächen in den partiell zu ändernden Raumeinheiten erhalten einen neuen Estrich. Dieser wird als homogene Fläche, oberflächenfertig, eingefärbt, in Anlehnung an die Bestandsfarben im historischen Bodenbelag.

KGR 326 Verglasungs- und Schreinerarbeiten Fenster,
Fenstersanierung/ -instandsetzung:
Bibliotheksfenster: Die Fenster werden instandgesetzt. Dabei werden die bestehenden Scheiben ausgebaut und die verbleibende Metallkonstruktion im Bestand saniert. Anschließend wird denkmalgerecht neues Glas mit UV/IV Schutz eingesetzt.

Fenster Aula: Diese werden erhalten, mit zusätzlichen Dichtungen versehen, komplett restauriert und die Flügel wieder eingebaut.

KGR 327 Schreinerarbeiten Innentüren
Neue Innentüren für die geänderte Zugangssituation und die neuen Funktionsräume. Belange des Schallschutzes und des Brandschutzes werden dabei berücksichtigt.

KGR 330 Sonnenschutz- und Verdunkelungsanlagen
Im Bereich der Aula und der Ausstellung im 1.OG sind Verdunkelungen vorzusehen. Diese werden denkmalfachgerecht mit innenliegenden Klappstangen mit Textilbehängen realisiert, die Ausführung wird individuell auf die jeweiligen Fenster angepasst.
Im Bereich der Bibliothek sind Vorhänge mit Lichtschutz nach dem bestehenden Vorbild geplant.

KGR 331 Metallbauarbeiten: Metall-Glaselement
Einbau eines Metall-Glaselements, als filigrane Konstruktion, um den Raumzusammenhang zum Kreuzgang erlebbar zu machen.

KGR 333 Gebäudereinigungsarbeiten
Nach Abschluss der Arbeiten wird eine Grundreinigung durchgeführt.

KGR 339 Trockenbauarbeiten
Die nichttragenden Trennwände der neuen Nebenraumstruktur im 1.OG werden in Leichtbauweise erstellt.

KGR 339 Akustikmaßnahmen
Im Bereich der Aula ist die Situation der Akustik zu verbessern, dazu werden die bestehenden Elemente durch neuzeitliche, technisch verbesserte Elemente ersetzt und gestalterisch in die Raumschale mit integriert.
Im Bereich der Ausstellung sind in Teilbereichen Akustikmaßnahmen vorgesehen.

KGR 372 Schreiner Festeinbauten
In Teilbereichen werden aus funktionalen Gründen Regale für Lager, Abstellmöglichkeiten, Garderoben, Schließfächer und dgl. schreinermäßig auf die Raumschale eingepasst.

Die Treppe im neuen Fluchtweg aus der Bibliothek wird als Holz-Wangentreppe, Eiche, in den Bestand eingebaut.

KGR 380 Baukonstruktive Einbauten
Im Bereich der Ausstellung "Dritter Ort" werden Einbauten für die szenographische, multimediale Präsentation errichtet.

KGR 395 Instandsetzung Bibliothekssaal
Die Instandsetzung der Innenraumschale der Bibliothek umfasst folgende Bereiche:

Holzarbeiten:
Hier werden leicht demontierbare Schnitzereien abgebaut, sämtliche Holzarbeiten gereinigt, fehlende Schnitzerarbeiten wieder ergänzt, sämtliche Holzteile einheitlich beschichtet und ggf. Korrekturen, Ertüchtigungen und statische Ergänzungen durchgeführt.

Gemälde, gefasste Oberflächen:
Ziel ist es eine pflegekonservatorische Bestandserhaltung durchzuführen.

KGR 400 Bauwerk - technische Anlagen
- Demontage der bestehenden WC-Anlage im 1.OG
- Errichtung eines barrierefreien WCs
- Installation von Planheizkörpern an den vorgesehenen Stellen der Planung mit Anschluss an das Bestandsnetz
- Niederspannungsinstallationsanlagen: Die Versorgung bleibt wie im Bestand bestehen und wird nicht geändert. Es wird zum Versorgen der neuen Beleuchtung und Steckdosen ein neuer Unterverteiler in den Bereich der Umbaumaßnahme vorgesehen.
- Umsetzung eines neuen Beleuchtungskonzepts für die Aula und die Ausstellungsflächen sowie für die Inszenierung der Bibliothek
- Sicherheitsbatterieanlage, Sicherheitsbeleuchtung mit Fluchtwegführung
Die Sicherheitsbeleuchtung wird nach Vorgaben der Brandschutzkonzeptes vorgesehen
- Gefahrenmelde- und Alarmanlagen
Die Brandmeldeanlage ist bereits erneuert und muss an die neuen Gegebenheiten angepasst werden.
- Übertragungsnetze
IT-Ausstattung, WLAN-Verkabelung, Verkabelung für Medientechnik

KGR 500 Freianlagen:
Bei Maßnahmen in den Freianlagen handelt es sich um die Besucherlenkung und den damit verbundenen Bauarbeiten zur Lieferung und Installation der digitalen Medienpylone.

Zeitplan:
Die baulichen Maßnahmen sollen wie folgt umgesetzt werden:
- Maßnahmen, die Staub entwickeln, werden vorgezogen (Mauerwerksdurchbrüche, Teil Abbrüche Wände etc.)
- Fenstertausch wird einzeln erfolgen um den Hüllenverschluss zu gewährleisten
- Im Anschluss erfolgt die Innenraumsanierung, die nur wenig bis gar keinen Staub entwickeln wird.
- Zeitgleich werden die Arbeiten zur Ausstellungsgestaltung durchgeführt.

Baubeginn für die Abbrucharbeiten/ Baumeister  KW 28 / 2026
Fertigstellung  KW 50 / 2026
Beginn Innenausbau  KW 37 / 2026
Beginn Restaurierung Bibliothek  KW 19 / 2027

Die Eröffnung der Bibliothek und des neuen Ausstellungsbereichs
"Dritter Ort" ist für Februar 2028 vorgesehen.

## Vorbemerkungen und zusätzliche Vertragsbedingungen
Aufgabenstellung, Denkmalschutz

Die Aufgabenstellung ergibt sich aus der allgemeinen Baubeschreibung
und dem Leistungsverzeichnis.

- Schutz der Substanz
Die Sanierungsarbeiten müssen so ausgeführt werden, dass Störungen bzw. Schäden vermieden werden.
Sämtliche Arbeiten am Bauwerk, insbesondere Abbruch und
Rückbauarbeiten, sind mit besonderer Sorgfalt und mit Rücksicht auf die zu erhaltenden Bauteile auszuführen.

- Das Gebäude ist denkmalgeschützt.
Alle beschriebenen Arbeiten finden im denkmalgeschützten Bereich statt und
sind daher mit besonderer Vorsicht und Sorgfalt zu verrichten.

Alle Maßnahmen sind minimalinvasiv und im größtmöglichen Maße substanzschonend auszuführen!

Bei Unklarheiten hat stets die Abstimmung mit Bauleitung, Tragwerksplanung, Fachrestaurator zu erfolgen!

- Besichtigung der örtlichen Gegebenheiten
Dem AN wird dringend empfohlen, vor Angebotsabgabe eine Ortsbesichtigung durchzuführen.
Diese ist nach vorheriger Absprache mit der Vergabestelle möglich.

In Teilbereichen herrschen sehr beengte Platzverhältnisse,
enge Arbeitsräume mit sehr geringer Arbeitshöhe in sehr niedrigen Räumen.

Der Abtransport des Abbruchmaterials kann nur in Handarbeit erfolgen und muss maximal substanzschonend aus dem Gebäude transportiert werden!

- Baulärm
Alle Arbeiten finden bei laufendem Kloster- und Schulbetrieb in den angrenzenden Gebäudeteilen statt. Lärmentwicklung und Erschütterungen müssen auf das nicht vermeidbare Minimum reduziert werden.
Auf der Baustelle dürfen nur schallgedämmte Baumaschinen eingesetzt werden.

- Betriebszeiten
Auf der Baustelle darf ohne Sondergenehmigung zu folgenden Zeiten gearbeitet werden:
Werktags 7:00 Uhr bis 20:00 Uhr.

Für die Durchführung lärmintensiver Arbeiten sind folgende Ruhezeiten zu beachten: täglich
07:00 - 08:00 Uhr
12:00 - 13:00 Uhr
17:00 - 18:00 Uhr

In der Zeit von 10. - 28. August 2026 gelten diese Einschränkungen nicht (Ferienzeit)

- Anfragen zu den Verdingungsunterlagen
Anfragen zu den Verdingungsunterlagen sind rechtzeitig unter Berücksichtigung der auf der Vergabeplattform / Vergabestelle hinterlegten Frist zu stellen.

Anfragen und Auskünfte werden ausschließlich über die Vergabeplattform / Vergabestelle kommuniziert.

- Daten und Auskünfte über die Baumaßnahme
Daten und Auskünfte über die Baumaßnahme darf der Auftragnehmer Dritten nur mit vorheriger Zustimmung des Auftraggebers weitergeben.
Dies gilt auch nach Abschluss der Bauarbeiten für die Erteilung von Referenzen oder der geplanten Veröffentlichung in Firmenbroschüren, Internetauftritten etc.

- Unterlagen
- Zur genaueren Kalkulation liegen dem LV Zeichnungen und Bilder bei, aus denen die jeweiligen Konstruktionen ersichtlich sind.
- Die in den Ausführungsunterlagen angegebenen Höhenkoten, Maße, Stückzahlen etc. sind vom Auftragnehmer RECHTZEITIG VOR BEGINN DER ARBEITEN mit den gegebenen Verhältnissen an der Baustelle zu überprüfen. Erbrachte Vorleistungen anderer Gewerke sind hinsichtlich der eigenen Leistung ebenfalls zu prüfen, und Unstimmigkeiten sind der Bauleitung zu melden.
- Bedenken gegen die ausgeschriebenen Konstruktionen oder Sondervorschläge sind in einem Begleitschreiben zur Angebotsabgabe bekannt zu geben.
- Die Ausschreibung und die beigefügten Zeichnungen erläutern das Konstruktionsprinzip.
- Die verbindlichen Maße sind am Bau zu nehmen und mit den anderen AN zu koordinieren. Montagetoleranzen sind bereits bei der Werkstattplanung zu berücksichtigen.

- Lager- und Arbeitsplätze, Zufahrtswege
- Durch die vorhandenen Platzverhältnisse können vom Auftraggeber nur begrenzte Flächen als Lager-, Arbeits-, und Einrichtungsflächen zur Verfügung gestellt werden. Materialtransporte sind entsprechend zeitgenau und unterteilt vorzusehen
- Materiallagerplätze und Aufstellungsort für Baustelleneinrichtungen sind vor Baubeginn mit der Bauleitung festzulegen. Sollte es baubetrieblich notwendig sein, ist der Lagerplatz ohne zusätzliche Vergütung umzulegen.
- Unterkünfte wie Schlafräume und Aufenthaltsräume für die Freizeit dürfen in der Liegenschaft, in der sich die Baustelle befindet, nicht eingerichtet werden.
- Die von Firmen genutzten Flächen sind immer in einem sauberen Zustand zu halten

- Bauwasser/ Baustrom
- Innerhalb des Baugeländes wird ein Wasser- und Baustromanschluss zur Verfügung gestellt.
- Anschlüsse und deren Verbrauch stehen kostenlos zur Verfügung, Zwischenzähler sind nach Angaben des AG zu setzen.
- Anschlüsse für Geräte, Maschinen und sonst. Hilfsmittel, die Energie oder Wasser benötigen, wie z.B. Kabel, Leitungen, Schläuche, Kabeltrommeln, Scheinwerfer etc., sind vom AN bereitzustellen und werden nicht gesondert vergütet

- Fassadengerüst
Ein Fassadengerüst wird durch die Rohbaufirma gestellt und ist für andere Gewerke benutzbar.

- Brandschutz
- Bei feuergefährlichen Arbeiten, besonders Schweiß-, Flex- und Brennarbeiten sowie der Verwendung von entzündlichen Stoffen sind besondere Sicherheitsmaßnahmen, wie das Bereitstellen von Feuerlöschern einzuhalten.
- Der Auftragnehmer hat eine verantwortliche Brandwache durchzuführen.
- Die Lagerung leicht entzündlicher oder explosiver Materialien ist im Bereich der Baustelle verboten.

- Ver- und Entsorgungsleitungen
Der AN hat sich vor Ausführung der Arbeiten über die Lage von Leitungen, Kabeln, Dränen, Kanälen u.ä. beim AG anhand der Bestandspläne und der dazu ergangenen Anweisungen zu unterrichten.

Vor Beginn der Arbeiten hat sich der Auftragnehmer außerdem bei allen zuständigen Stellen über eventuell vorhandene Ver- und Entsorgungsleitungen sowie deren Schutz zu informieren.
Bei allen Arbeiten, mit oder ohne Geräteeinsatz, im Bereich der Leitungstrassen sind grundsätzlich die einschlägigen Vorschriften der BayBO und der Berufsgenossenschaften, der VDE, sowie die Merkblätter und Hinweise des örtlichen Energieversorgers einzuhalten.
Schäden an Ver- und Entsorgungsleitungen sowie daraus entstehende Folgekosten gehen zu Lasten des Auftragnehmers.

Die Unternehmer werden darauf hingewiesen, dass die in die Pläne der Versorger eingezeichneten Trassen Ungenauigkeiten hinsichtlich der exakten Lage aufweisen können. Hierauf weisen die Versorger selbst hin. Bei Arbeiten in unmittelbarer Nähe
(1,5 m) zu Versorgungsleitungen/ Trassen ist mit größter Vorsicht zu arbeiten. Ggf. sind Erkundungsmaßnahmen (z.B. Handschachtungen) vorzunehmen.

- Deaktivierung von Gefahrenmeldeanlagen
In Bereichen, die bereits mit in Betrieb befindlichen Brandmeldeanlagen ausgerüstet sind, hat der AN darauf zu achten, dass vor Beginn von rauch- und staubintensiven Arbeiten die entsprechenden Melder deaktiviert werden müssen.
Dazu ist die zuständige Meldezentrale rechtzeitig über den Beginn, Ort, Art und Dauer der Arbeiten zu informieren.
Nach Beendigung der Arbeiten hat der AN die Meldezentrale wiederum zu informieren.

- Vermeidung, Verwertung, Beseitigung von Abfällen
Für die Vermeidung und Abfallbewirtschaftung von Abfällen gilt das Kreislaufwirtschaftsgesetz (KrWG) in seiner aktuellen, gültigen Fassung.
Abfälle im Sinne des KrWG, die aus dem Leistungsbereich des AN hervorgehen, sind vom AN bei zertifizierten Entsorgungsfachbetrieben zu entledigen und durch diese entsprechend fach-, sach- und umweltgerecht zu verwerten oder zu beseitigen.

Der Nachweis der Entsorgungsstelle und der Bezahlung von Deponiegebühren sind der Schlussrechnung beizufügen.

- Reinigung
Die Baustelle ist täglich zu reinigen, inkl. Reinigung bei Fertigstellung einzelner Arbeitsabschnitte.

- Alkohol- und Rauchverbot
Auf der Baustelle herrscht Rauchverbot.
Das Konsumieren von Alkohol und/ oder Drogen ist ebenfalls untersagt. Der Auftraggeber behält sich vor gegen alkoholisierte oder berauschte Personen ein Baustellenverbot auszusprechen.

- Stoffe und Bauteile
Vom Auftragnehmer dürfen keine gesundheitsgefährdenden Stoffe und Bauteile eingebaut werden.
Die Werte der derzeit gültigen Gefahrenstoffliste sind einzuhalten.

- Kulturhistorische Funde
Werden vom Auftragnehmer Funde gemacht, die von kulturhistorischer Bedeutung sein könnten, ist sofort der Auftraggeber oder dessen örtlicher Bauleiter zu informieren.

- Firmenbauleiter, Koordination
- Der Auftragnehmer hat den verantwortlichen Bauleiter schriftlich zu benennen. Die Qualifikation ist nachzuweisen.
- Der Bauleiter muss deutschsprachig und während der Ausführung aller Arbeiten auf der Baustelle anwesend sein, sowie an den Koordinationsgesprächen des Auftraggebers teilnehmen.
- Koordinationsgespräche finden regelmäßig einmal wöchentlich statt, Baubegehungen nach Erfordernis. Der Auftragnehmer ist verpflichtet, an diesen vom Auftraggeber festgesetzten Besprechungen durch einen geeigneten, bevollmächtigen Vertreter teilzunehmen, der zu rechtsverbindlichen Vereinbarung bevollmächtigt ist.

- Ausführungsfristen (Bauablaufplan)
- Der Auftragnehmer hat einen Bauablaufplan über seine vertraglichen Leistungen zu erstellen, anhand dessen die Einhaltung der Vertragsfristen nachgewiesen und überwacht werden kann. Die Vertragsfristen ergeben sich aus den Besonderen Vertragsbedingungen FB 214.H.
- Der Baufristenplan ist regelmäßig fortzuschreiben. Bei Änderungen der Vertragsfristen oder bei erheblichen Abweichungen von sonstigen Festlegungen ist der Plan durch den Auftragnehmer unverzüglich zu überarbeiten.
- Die Festlegungen des Auftraggebers, z.B. zur baufachlichen oder terminlichen Koordinierung mit den übrigen Leistungsbereichen sind zu berücksichtigen.

- Bautagesberichte
Vom AN sind auf Formblättern Beiträge für das Bautagebuch täglich zu erstellen und spätestens wöchentlich einzureichen. Sie müssen alle Angaben wie Stand und Fortschritt der Arbeiten sowie alle bemerkenswerten Ereignisse des Bauablaufes lückenlos enthalten. Es dient als Grundlage für alle Meldungen und Berichte, die über die Bauausführung zu erstatten sind und bildet nach Abschluss der Bauarbeiten einen wichtigen Bestandteil der Bauakten.
Bei der Erstellung und Übergabe der Bautagesberichte handelt es sich somit um eine wesentliche Leistungspflicht des AN, die bei Nichterbringung zur Abnahmeverweigerung führen kann.

- Rechnungen
Alle Rechnungen sind je 1-fach beim Auftraggeber und beim Architekturbüro einzureichen, kumuliert und in Papierform.
- Auf allen Rechnungen ist sowohl die Maßnahmen- als auch die Vertragsnummer anzugeben.
- Korrekturen des Auftraggebers aus vorangegangenen Abschlagsrechnungen sind in Folgerechnungen einzupflegen.

- Sicherheitseinbehalt
Bei Teilzahlung erfolgt ein Sicherheitseinbehalt in Höhe von 5%. Dieser kann durch eine Vertragserfüllungsbürgschaft abgelöst werden.

- Bauwesensversicherung
Der Bauherr schließt eine Bauwesensversicherung ab. An die Auftragnehmer werden hierfür keine Gebühren verrechnet.

- Datenträger
Es wird darum gebeten, die Angebote zusätzlich im GAEB-Format d84 zur Verfügung zu stellen.

- Sonstiges
- Sondervorschläge sind grundsätzlich in jedem Bereich akzeptiert. Es ist jedoch der Nachweis der Gleichwertigkeit bzw. der statischen Machbarkeit einschl. Änderungskosten vorzulegen.

- Der Bauherr behält sich vor, Teile der ausgeschriebenen Leistungen aus dem Vertrags-LV herauszunehmen.

Ende der Vorbemerkungen und zusätzlichen Vertragsbedingungen

## Referenzprodukte / Gleichwertigkeit
Referenzprodukte / Gleichwertigkeit
grundsätzlich gilt:
Die angegebenen Referenzprodukte dienen lediglich als Beispiel und Kalkulationshilfe und stellen keine Produktvorgabe dar. Der Bieter bleibt, unter der Berücksichtigung der gestalterischen Anforderungen entsprechend der Detailplanung und bei Einhaltung der ZusätzlichenTechnischen Vertragsbedingungen bei der Wahl eines gleichwertigen Produktes frei.

Ein Richtfabrikat / Referenzprodukt wird jeweils mit folgendem Vermerk genannt:

oder gleichwertig

angeb. Fabrikat: .....................................
(vom Bieter einzutragen)

Werden vom Bieter keine Eintragungen gemacht, ist das Richtfabrikat für die Ausführung verbindlich. Ansonsten ist die Gleichwertigkeit durch Prüfzeugnisse und Systemdetails zu belegen. Diese müssen vom Bieter dem Angebot beigelegt werden. Fehlende oder mangelhafte Unterlagen führen zum Ausschluss des Angebotes.

## 3271 Schreinerarbeiten Rundbogenelement

### Titel 01 Rundbogenelement

*Hinweis: Allgemeine und technische Bauvorschriften für Verglasungen*
Es gelten die allgemeinen Vertragsbedingungen der ausschreibenden Stelle. Dies gilt insbesondere für die
Baustelleneinrichtung, Strom- und Wasserversorgung, Gerüststellung, Sicherheitsvorschriften usw. sowie Zufahrt,
Transport und Lagerung von Materialien, Baustoffen und Werkteilen auf der Baustelle.

Besondere Bedingungen:
Die Brandschutzkonstruktionen sind von qualifizierten Brandschutzfachfirmen auszuführen, die ausreichende
Erfahrung auf diesem Gebiet haben und entsprechend geschultes Personal dafür einsetzen.

Geltende Normen:
Es gelten die allgemeinen Vertragsbedingungen für die Ausführung von Bauleistungen in der jeweils letzten
Fassung.

Es gilt die allgemeine technische Vertragsbedingung für die Bauleistung "Verglasungsarbeiten" in der jeweils letzten Fassung.

Außerdem sind folgende technische Regelwerke unbedingt zu beachten
- Richtlinien des Instituts des Glaserhandwerkes für Verglasungstechnik und Fensterbau, Hadamar
- Richtlinien des Instituts für Fenstertechnik e. V. Rosenheim
- Brandschutzglas-/Montage- und Verarbeitungshinweise
- maßgebende Normen für Holz- und Stahlbau

Zusätzlich zu den aufgeführten Normen und Regelwerken sind alle z. Zt. gültigen Normen, flankierenden Normen und Richtlinien zu beachten, die die Herstellung und Montage von Feuerschutztüren und Brandschutzverglasungen betreffen.

Güteüberwachung
Für Feuerschutzabschlüsse in den nachfolgenden Positionen ist ausschließlich güteüberwachtes Brandschutzglas bzw. Brandschutz-SYSTEMGLAS zu verwenden.

Für die Güteüberwachung von Feuerschutztüren sind die Richtlinien des Deutschen Instituts für Bautechnik und
der DIN 18200 sowie die jeweiligen Zulassungsbescheide des DIBt und die Fertigungszeichnungen der Firma
Holzbau Schmid zu beachten.

Bauaufsichtlich zugelassene und überwachte Bauteile

Nachweise
Als amtliche Nachweise gelten die zu den jeweiligen Positionen angegebenen Prüfzeugnisse einer anerkannten
Materialprüfanstalt und Zulassungen des Deutschen Instituts für Bautechnik, Berlin, bzw. eine Leistungserklärung auf Basis der Bauproduktenverordnung, jeweils ausgestellt auf Holzbau Schmid GmbH & Co.KG. Ziegelhau 1-4, 73099 Adelberg.

Die kombinierten Anforderungen sind aus dem LV und den ergänzenden Unterlagen, wie beispielsweise Türlisten,
zu entnehmen und zur Vergabe durch bauaufsichtliche Zulassungen, Prüfzeugnisse oder Gutachten nachzuweisen.
Vor Beginn der Arbeiten sind die Konstruktionen kostenlos zu bemustern und die Einbausituationen auf
Werkstattzeichnungen darzustellen. Die Fertigung darf erst nach Freigabe erfolgen!

Ausführung
Die ausgeschriebene Leistung hat so zu erfolgen wie in den Positionen beschrieben, inklusive Lieferung aller Materialien, deren Transport zur und auf der Baustelle sowie notwendiger Montagearbeiten im Werk oder auf der Baustelle in fix und fertiger, fach- und sachgerechter, dem Stand der Technik entsprechender Ausführung mit Stellung aller notwendigen Gerüste bis zu Gerüsthöhen von 3.0 m.

Zu Grunde gelegt sind Produkte den in den Ausschreibungstexten angegeben Hersteller. Produkte gleicher Art, Konstruktion und Qualität können verwendet werden, sofern die Erfüllung aller Anforderungen nachgewiesen wird.

Die Erfüllung der Anforderungen sind bereits zur Vergabe als Mindestanforderung für alle Elemente anhand von Gutachten oder Prüfzeugnissen anerkannter, neutraler Prüfinstitute nachzuweisen.

Nachstehende Leistungen sind bereits zur Vergabe für die Elemente mit der jeweils entsprechenden Anforderung
in der jeweils geeigneten Form über eine bauaufsichtliche Zulassung, Leistungserklärung, ein bauaufsichtliches
Prüfzeugnis, ein Gutachten oder ein Prüfzeugnis eines anerkannten, neutralen Prüfinstitutes, bezogen auf das
ausgeschriebene Projekt, nachzuweisen:
- Brandschutzverglasungen mit bauaufsichtlicher Zulassung gemäß DIN 4102 inklusive statischem Nachweis
durch den Hersteller
- Feuerschutzabschlüsse mit bauaufsichtlicher Zulassung gemäß DIN 4102
- Feststellanlagen mit bauaufsichtlicher Zulassung gemäß DIN 14677

Angebote, die diese Anforderungen nicht erfüllen, scheiden aus dem Vergabeverfahren aus! Wer im Vergabeverfahren die geforderten Erklärungen vorsätzlich unzutreffend abgibt, wird von der weiteren Teilnahme ausgeschlossen. Für den Fall, dass sich nach Vertragsabschluss herausstellt, dass wissentlich oder grob fahrlässig zum Beispiel ein falscher Zertifizierungsnachweis abgegeben wurde, können die Verträge aus wichtigem Grund ohne Einhaltung einer Frist gekündigt werden!

Zum Leistungsverzeichnis gehören:
- Zulassungen, Prüfzeugnisse bzw. Leistungserklärungen soweit sie, die für die Herstellung der Bauteile erforderlichen Angaben enthalten
- Detailzeichnungen des Planers und der Firma Holzbau Schmid GmbH & Co.KG

Alle im Leistungsverzeichnis nicht enthaltenen Einzelheiten wie Konstruktionsprinzip, Materialdicke, Art und Abstand der Befestigungsmittel sowie Angaben über Zubehör sind den vorgenannten Detailunterlagen zu entnehmen oder mit der technischen Abteilung der Firma Holzbau Schmid GmbH & Co.KG abzustimmen.

Hinweise:
Brandschutzverglasungen und Feuerschutztüren sowie Kombinationen sind zulassungspflichtige Bauteile nach DIN
4102 Teil 5 und Teil 13. Rauchschutztüren werden nach DIN 18095 geregelt.

Bei Ausführungen, die von den nachgewiesenen HOBA-Konstruktionen abweichen, werden vor Montagebeginn von der ausschreibenden Stelle die entsprechenden Nachweise für die Sonderkonstruktionen bei der zuständigen Behörde eingeholt.

Die zulassungsgemäße Ausführung von Brandschutzverglasungen bzw. Feuer- und Rauchschutztüren ist durch eine Werksbestätigung zu bestätigen.

Brandschutzverglasungen, Feuer- und Rauchschutztüren sind kennzeichnungspflichtig und müssen mit einem
entsprechenden Stahlblechschild dauerhaft gekennzeichnet werden.

Für Brandschutzverglasungen im Außenbereich gilt außerdem die Wärmeschutz-Verordnung.

Anmerkung: Bitte Nebenleistungen, wie Stemm-, Schlitzarbeiten oder andere zur Erstellung der Gesamtleistung erforderlichen Arbeiten selbst definieren.

*Hinweis: Leitbeschreibung*
Brandschutzverglasung F30, feuerhemmend - nach DIN 4102-13,
Allgemeine Bauartgenehmigung Z-19.14-1491 Vollglaswand
Die Holzrahmenkonstruktion besteht aus Laub- oder Nadelholz, massiv, schichtverleimt, mit spez. Gewicht > 530 kg/m³

Rahmenmaße
Rahmenabmessung nach Bauartgenehmigung 73 x 100 mm.
Jede Brandschutzverglasung ist statisch zu bemessen. (Hier Einbaubereich 2 nach DIN 4103.) Änderung der
Bemessungsgrundlage erfordert eine Neukalkulation.

Holzart
nach Wahl des Herstellers mit Zulassung

angebotene Holzart:

'..................................................................................'
(vom Bieter auszufüllen)

Oberfläche
offenporig 3 mal nach RAL/NCS deckend lackiert, seidenmatt (Metalliclacke auf Anfrage), Farbton nach Wahl des Arbeitgebers nach RAL/NCS

Querfries
mit einem zusätzlichen Querfries Mindestbreite 96 mm inkl. Glashalteleisten

Glasleisten
stumpf mit Schattenfuge, die Rahmenteile sind einseitig gefälzt und eingestäbt

Glasart
Brandschutz-Systemglas F30 mit beidseitigem UV-Schutz
Luftschalldämmung ca. 40 dB
Nenndicke bis ca. 24 mm
Gewicht ca. 56 kg/m²
Einbaubereich 2 nach DIN 4103

Glasstöße
Fugenausbildung gemäß Zulassung (3-10 mm) verfugen mit Systemglas-Silikon, Farbton transparent, Systemglas-Silikon wird mitgeliefert (Verbrauch bei 24mm Glasdicke ca. 0,75 Kartuschen pro lfm Fuge)

Hinweis: Das von uns mitgelieferte Systemglas-Silikon ist ausschließlich zum Verfugen von Glas-Glas-Fugen
vorgesehen. Übrige Verfugungsarbeiten sind mit bauseits zu beschaffendem handelsüblichem neutral vernetzendem Silikon auszuführen.

Fugenabdeckung
Silikon sichtbar
Glas kantenfein

Wandanschluss
Standard, stumpf, mit Montagefuge ca. 10 mm
Die Montagefuge zur Wand ist mit Steinwolle zu hinterstopfen.

Wand-/Deckenanschluss mit Glasleisten aus Edelstahl
Glasleisten aus Edelstahl-U-Profilen, nach HOBA Detail

Bodenanschluss
Massivholzrahmen, Standard stumpf,
Rahmenabmessung nach Zulassung 96 x 100 mm

Leitprodukt: HOBA 8 F30 od. glw.

angebotenes Fabrikat

'.......................................................................'
(vom Bieter auszufüllen)

*Hinweis: Hinweis Rundbogenelement*
Das Einfräsen in die historische Bausubstanz hat minimalinvasiv mit größter Sorgfalt zu erfolgen. Die Staubentwicklung ist auf das Minimum zu reduzieren.

Der Transport der einzelnen Scheiben ist im Gebäude nur über das Treppenhaus im Apotherflügel möglich. Ein Aufzug steht nicht zur Verfügung.
Der Handtransport und ein Transportweg im Gebäude von ca. 100 m sind zu berücksichtigen.
Die Erschwernisse, die sich hieraus ergeben, sind in die Einheitspreise einzurechnen und werden nicht gesondert vergütet.

Gerüste für eigene Arbeiten sind in den Einheitspreis einzurechnen.

**01.01 Rundbogemelement**
Element gem. Leitbeschreibung liefern und einbauen, als feuerhemmende Vollglaswand in F30, Ausführung mit glasteilendem Querfries, Glasflächen durch 3 vertikale Silikonfugen unterteilt, Aufteilung in 4 gleichbreite Glasfelder, einschl. einfräsen Wand-/Deckenanschluss, hinterstopfen der Anschlussfuge mit Steinwolle Schmelztemperartur > 1.000 °C, aller erforderl. Befestigungsmittel, Gerüste für eigene Arbeiten, Bauschutt aufnehmen, aus dem Gebäude transportieren, Entsorgung, Gebühren

Größe: ca. B/H 4.500/4.000 mm
Elementmaße: Größe zzgl. Einstand für U-Profil
Wand-/Deckenanschluss: U-Profil, Edelstahl
Bodenanschluss/Querfries: Massivholzrahmen
Höhe Querfries: Unterkante ca. 2.500 mm
Farbton Bodenanschluss/Querfries: weiß, nach Wahl des AN nach RAL/NCS
Oberfläche Bodenanschluss/Querfries: deckend, seidenmatt
Einbauort: 1. Obergeschoss

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Menge: 1,000 St

**01.02 Zulage Glaselement - Deckenanschluss**
für den Anschluss an die Gewölbedecke

Deckenanschluss: in Korbbogenform
Menge: 5,000 m

**01.03 Dokumentation**
*** Pauschalposition
Die vom AN zu erstellenden und zu übergebenden Bestandsunterlagen/Dokumentation müssen die vollständige in sich geschlossene Dokumentation des Endzustandes seiner Leistungen darstellen.

ebenso wie nachfolgend aufgeführten Unterlagen:
- Errichterbestätigung
- Fachbauleitererklärung
- Datenblätter
- Prüfzeugnisse
- sämtliche nach den Regeln der Technik geforderten
  Prüfungsberichte, Genehmigungen und
  Abnahmebescheinigungen
- alle Ausführungsunterlagen wie, Berechnungen, Nachweise,
  Eignungsprüfungen etc., die den eingebauten Zustand der
  Leistung dokumentieren.
Menge: 1,000 psch

### Titel 02 Stundenlohnarbeiten

*Hinweis: Stundenlohnarbeiten*
Stundenlohnarbeiten, welche nicht in den Positionen erfasst sind und gegen Nachweis zur Ausführung kommen und nur auf besondere Anordnung des Auftraggebers auszuführen sind.

- Die Verrechnungssätze für die nachstehenden Lohn- und Berufsgruppen sind unaufgegliedert anzubieten. In ihnen sind enthalten:
 - Lohn- und Gehaltskosten,
 - Lohn- und Gehaltsnebenkosten,
 - Sozialkosten einschließlich Sozialkassenbeiträge,
 - Gemeinkostenanteile,
 - Gewinn.
- Zuschläge zu den Verrechnungssätzen für vom Auftraggeber angeordnete oder zu vertretende Nacht-, Sonntags-, Feiertags- und Mehrarbeit (Überstunden) sind gesondert nachzuweisen; sie werden in Höhe der tariflichen Vereinbarung vergütet. Für Nacht-, Sonntags- und Feiertagsarbeit wird als Zuschlag nur der Beitrag zur gesetzlichen Unfallversicherung vergütet. Für Mehrarbeit werden zusätzlich die Sozialkosten vergütet.
- Beschäftigt der Bieter bei einer der nachstehenden Lohn-/Berufsgruppen keine Arbeitskräfte, hat er dies anzugeben und statt dessen den Einsatz möglichst gleichwertiger Arbeitskräfte anzubieten.
- Polier- oder Vorarbeiterstunden werden nur dann vergütet, wenn die angeordneten Arbeiten eine entsprechende Qualifikation erfordern. Ansonsten können nur Facharbeiter bzw. Helferstunden verrechnet werden.
- Die Stundensätze gelten unabhängig von der Anzahl der tatsächlich benötigten Stunden. Über die Leistungen sind täglich Berichte der Bauleitung vorzulegen und unterzeichnen zu lassen. Nicht unterzeichnete Regiezettel gelten als nicht anerkannt.
- Bei Fahrzeugen und Baggern o.ä. ist  das Personal in den Einheitspreis einzukalkulieren, bei Geräten und Werkzeugen wird das Bedienungspersonal gesondert vergütet. Der Verrechnungssatz gilt für das zum Zeitpunkt des Abrufes einsatzbereit auf der Baustelle befindlichen Baugerätes. Vergütet werden die tatsächlichen Arbeitsstunden.

**02.01 Stundenlohnarbeiten, VorarbeiterIn**
*** Bezugsbeschreibung
Stundenlohnarbeiten für VorarbeiterIn, die nicht in den ausgeschriebenen Positionen erfasst sind und gegen Nachweis vom AG beauftragt werden.
Menge: 3,000 h

**02.02 Stundenlohnarbeiten, FacharbeiterIn**
*** wie Position 02.01
FacharbeiterIn
Menge: 5,000 h

**02.03 Stundenlohnarbeiten, Helfer**
*** wie Position 02.01
HelferIn
Menge: 5,000 h
